# Maichingen Aufwertung Spielplatz Grünäcker
Angebotsaufforderung (GAEB 90, DA83)
DV-Nummer: 2026_01
Eröffnung: 14.10.26
Währung: EUR
Auftraggeber: Stadt Sindelfingen, Rathausplatz 1, 71063 Sindelfingen,

## Garten- und Landschaftsbau
Datum: 11.09.26
EP-Anteile: Material; Lohn; Sonstiges

*Hinweis*
BAUVORHABEN: Stadt Sindelfingen Aufwertung Spielplatz
Grünäcker

1. Lage: Grünäckerstraße in 71069 Sindelfingen

2. Baubeschreibung
Die Stadt Sindelfingen, Amt für Grün, Umwelt und
Klimaschutz realisiert im Herbst/Winter 2026/27 die
Aufwertung des Kinderspielplatzes Grünäcker.

Dabei werden folgende Leistungen ausgeführt:

- Abbruch alte Spiel- und Ausstattungsgeräte
- Einbau neuer, bauseits gelieferter Spielgeräte
- Belagsflächen aus Wassergebundener Wegedecke +
Betonplatten
- Spielflächen aus EPDM als Multicourt-Fläche mit 2
Basketballkörben
- Fallschutzbeläge aus Hackschnitzel + Sand
- Rasenansaaten

3. Zugänglichkeit, Aufrechterhaltung von Zugängen,
Zuwegen und Nutzungen
Im Rahmen der Ausführung der Arbeiten sind u. a.
folgende Zuwege, Zufahrten und Nutzungen sicher
aufrecht
zu halten:

a) Verbindungsweg Anna-Reich-Straße zu den
Schlitzgräben

b) Zugang Bolzplatz über den Weg von den Schlitzgräben

4. Bauzufahrten, Lagermöglichkeiten
Die Bauzufahrt erfolgt über die Anna-Reiche-Straße und
die Grünäckerstraße.

Lagerflächen bestehen nur innerhalb des Geländes auf
Rasenflächen. Sollten ausserhalb der Baustelle
dauerhafte Lagermöglichkeiten erforderlich werden, so
sind diese durch eine Verkehrsrechtliche Anordnung
über das Ordnungsamt der Stadt Sindelfingen
freizugeben/anordnen zu lassen. Die Kosten trägt er AN.

5. Koordinierung Gewerke, Gewerkeschnittstellen
Während des Ausführungszeitraums des AN ist nicht mit
anderen Firmen für die Herstellung des
Gesamtbauvorhabens zu rechnen.

Die Lieferung der Spielgeräte und Einbauten erfolgt
bauseits.
Die Lieferung und der Einbau der Hochseilkombination
mit Brücke erfolgt bauseits.

6. Termine, Bauzeiten
Für die Arbeiten wird mit einer Bauzeit von ca. 3
Monaten gerechnet.
Bauzeiten siehe Besondere Vertragsbedingungen
Formblatt 116.1.

*Hinweis*
1. Absicherungspflicht allgemein
Während der gesamten Bauzeit wird auf die
eigenverantwortliche Absicherungspflicht durch den
AN hingewiesen. Dies betrifft u. a. die Absicherung
von z. B.:

- Aushubbereichen
- Zufahrten in den unmittelbaren Arbeitsbereich
- Lagerstätten

2. Verkehrssicherung
Während der gesamten Bauzeit sind verkehrssichere
Zuwege und Zufahrten zu den Gebäuden
vorzuhalten. Die Sicherung der Wege mit Zäunen,
Schildern und Beleuchtung wird in
gesonderten Positionen vergütet.

Die Baustellen- und Verkehrssicherungspflicht obliegt
grundsätzlich dem Auftragnehmer.
Sämtliche Eingriffe in den öffentlichen Verkehrsraum
bedürfen einer verkehrsrechtlichen
Anordnung durch das Ordnungsamt.

Das Aufstellen der dafür erforderlichen
Verkehrszeichen und das Beantragen/Einholen der
verkehrsrechtlichen Anordnungen ist Sache des
Auftragnehmers.

Vermessungs- und Grenzzeichen sind über die gesamte
Bauzeit durch geeignete Maßnahmen
zu schützen. Veranlasst der AN Maßnahmen, durch die
Grenz- und Vermessungszeichen
gefährdet werden können, ist gemäß den Vermessungs-
und Abmarkungsgesetzen der Länder
rechtzeitig deren Sicherung beim zuständigen
Vermessungs- bzw. Katasteramt oder einem
Öffentlich bestellten Vermessungsingenieur zu
beantragen.

Die Verkehrssicherungspflicht innerhalb der dem AN
überlassenen Baufelder geht für die Dauer
der Bauzeit auf diesen über. Notwendige
Sicherungsmaßnahmen sind in Abstimmung mit dem
Bauherrn und der Bauüberwachung zu erbringen. Die
Kosten sind in die Einheitspreise
einzurechnen.

Die Sicherung der Baustelle während der Bauzeit (Tag
und Nacht) ist Nebenleistung und
jederzeit zu gewährleisten.

Der Auftragnehmer hat für die Beseitigung von durch
seine Arbeiten entstandenen
Verschmutzungen auf Gehwegen und Straßen selbst Sorge
zu tragen. Eine gesonderte
Vergütung hierfür erfolgt nicht.

3. Baustelleneinrichtung, Ver- und Entsorgung, Lager-
und Arbeitsplätze, Reinigung
Die Baustelleneinrichtung ist den örtlichen
Gegebenheiten anzupassen, und so zu wählen,
dass von der Einrichtung so wenig wie möglich
Beeinträchtigungen für andere entstehen. Der
Flächenbedarf wird mit den Beteiligten abgesprochen
und von der Bauleitung des AG
zugewiesen.

Lagerfläche stehen nur innerhalb der Baustelle zur
Verfügung.

Bauwasser + Baustrom siehe Hinweise in den
Bewerbungsunterlagen.

Der Einsatz von Maschinen ist den örtlichen
Gegebenheiten anzupassen.

Vor Beginn der Arbeiten ist mit der Bauüberwachung ein
Protokoll über den Zustand des
Bestandes zu erstellen, die Kosten hierfür trägt der
AN.

Materialien müssen mit Bauzaun abgesperrt sein und
ggfs. beleuchtet sein.

Der Bieter hat auf Verlangen des AG die Art und den
Umfang der Lärmschutzmaßnahmen zu
erläutern, sowie die Einhaltung der geltenden
Immissionsrichtwerte nachzuweisen. Die
Verantwortlichkeit des AN für die Einhaltung der
Lärmschutzvorschriften bleibt davon unberührt.
Der AN ist verpflichtet den AG von allen Ansprüchen
Dritter freizuhalten, die sich aus der
Nichtbeachtung ergeben.

Reinigung
Die Baustelle ist arbeitstäglich zu reinigen. Die
Kosten hierfür trägt der AN. Der AG behält sich
vor, bei Mißachtung dieser Anordnungen eine Reinigung
auf Kosten des AN zuveranlassen.

4. Zu schützende Bereiche, Objekte und Vegetation
Die Vorschriften zum Natur- und Landschafts-,
Immissions-, Denkmal-, und Gewässerschutz
sind einzuhalten. Die Schallschutzbedingungen richten
sich nach den angrenzenden Nutzungen.

5. Vorhandene Anlagen und Leitungen
Der AN hat sich vor Ausführung der Arbeiten über die
Lage von Ver- und Entsorgungsleitungen
incl. technischer Anlagen im Gelände zu informieren
und entsprechende Pläne bei den
Versorgungsträgern einzuholen und den Baubeginn
anzuzeigen. Die einschlägigen
Bestimmungen der Versorgungsträger sind zu beachten,
sowie Maßnahmen und Anforderungen
zur Trassensicherung abzustimmen. Der AN hat für den
Schutz der Anlagen und Leitungen
während der Arbeiten zu sorgen.

Bei Schachtungs- und Anschlussarbeiten ist mit
entsprechender Vorsicht vorzugehen, ggfs. sind
Suchschachtungen in Handarbeit in Abstimmung mit dem
AG auszuführen.

6. Bauablauf / Witterung
Der Bauablauf ist vor Beginn der Arbeiten mit dem AG
abzustimmen.

Witterungsbedingte Aufwendungen
Geeignete Maßnahmen zur Ausführung bei feuchter
Witterung und niedrigen und hohen
Temperaturen bleiben dem AN überlassen und werden
nicht gesondert vergütet. Hiervon
ausgenommen sind aussergewöhnliche Witterungszustände,
die das für diese Region zu
erwartende Maß in Temperatur und Niederschlag
übersteigen. Im Zweifelsfall gelten an dieser
Stelle die Wetterdaten des Deutschen Wetterdienstes.

7. Vorarbeiter des AN / Fachbauleiter des AN
Während aller Arbeiten des AN auf der Baustelle muss
ein deutsch sprechender, fachlich
versierter Vertreter des AN anwesend sein, der
bevollmächtigt ist, Anordnungen der
Bauüberwachung entgegen zu nehmen und
weisungsberechtigt die erforderlichen Maßnahmen
ergreifen kann. Außerdem müssen die Arbeiten von einem
qualifizierten Fachbauleiter des AN
überwacht werden. Dieser ist vor Beginn der Maßnahme
schriftlich zu benennen.
Wenn ein Zusammenarbeiten mit diesem Vertreter oder
anderen Arbeitnehmern des AN nicht
zumutbar ist, kann der AG deren sofortige Ablösung
verlangen.

8. Bausitzungen
Während der Bauarbeiten findet wöchentlich eine
Baubesprechung vor Ort statt. Hierbei muss
ein Bevollmächtigter des AN anwesend sein. Die
erstellten und vom AN schriftlich zu
bestätigenden Protokolle werden Vertragsbestandteil.

9. Bautagebuch
Während der Arbeiten ist ein Bautagebuch zu führen,
und spätestens 14-tätig der
Bauüberwachung zu übergeben. Mindestangaben sind:
- Zahl und Art der beschäftigten Mitarbeiter und der
eingesetzten Maschinen
- Art und Umfang der täglichen Arbeiten und Leistungen
(u. a. bearbeitete Teilbereiche) Grund-
und Zusatzleistungen sind getrennt aufzulisten
- Anlieferung von Geräten und Baustoffen
- Beginn und Ende der täglichen Arbeitszeit
- vertraglich wichtige Termine, wie z. B. Beginn und
Ende von Baubabschnitten
- Witterungsverhältnisse (max. und min. Temperartur,
Niederschlag)
- besondere Vorkommnisse, wie Leitungsbeschädigungen,
Unfall, Hochwasser
etc.
- Ergebnisse von Absprachen mit Leitungsträgern

10. (Grund-)Wasserschutz
Die eingesetzten Baumaschinen müssen mit biologisch
abbaubaren Hydraulikölen betrieben
werden. Entsprechende Nachweise sind der
Bauüberwachung vor Beginn der Maßnahme
vorzulegen. Nichtbeachtung führt zur sofortigen
Stillegung des betreffenden Fahrzeuges.

Sämtliche eingesetzten Fahrzeuge und Geräte sind
täglich auf Öl-Leckagen
zu untersuchen. Leckagen müssen unverzüglich behoben
werden.

11. Stoffe und Materialien / Abfuhr
Für alle Stoffe und Bauteile gelten die einschlägigen
Normen, Richtlinien und die ZTV.
Eingebautes Material, für das der AN keinen
technischen Nachweis hinsichtlich der Eignung
erbringen kann, ist kostenfrei wieder auszubauen und
durch geeignetes Material zu ersetzen.

Die Herkunft von Materialien, Zusatzstoffen, Pflanzen
und Bodenmaterial ist der Bauleitung auf
Anforderung nachzuweisen.
Sämtliche Baustoffe und Schüttgüter sind in
fabrikneuem Zustand einzubauen, der Einbau von
zwischengelagerten Baustoffen aus Abbruch, Recycling
und überschüssigem Fremdmaterial
bedarf der ausdrücklichen Zustimmung des Auftraggebers.

Baustoffe sind in der erforderlichen Qualität und
Dimensionierung vorzuhalten. Mehrkosten für
Stillstandzeiten wegen mangelnder Bevorratung werden
nicht anerkannt. Lagerkosten trägt der
AN.

Anfallender Aushub, Bauschutt o. ä. ist fachgerecht zu
entsorgen. Die Abfuhr von Materialresten,
Schutt und sonstigem Abfall hat nach dem gültigen
Kreislaufwirtschafts-und Abfallgesetz (KrW
und AbfG) und der Nachweisververordnung (NachwV) zu
erfolgen.

Die Abfuhr ist grundsätzlich anzuzeigen, Wiege- und
Lieferscheine sind unverzüglich vorzulegen.
Inhalt: Datum, Anlieferer, Baustelle, Gewicht,
Materialart. Bei Nichteinhaltung werden die
Leistungen nicht anerkannt. Massennachweise ohne
Entsorgungsnachweise werden nicht
anerkannt.

12. Baugrund und Boden
Grasnarben und Oberbodenaushub sind nach Absprache mit
dem AG an geeigneter Stelle und
auf geeigneter Lagerfläche getrennt zu lagern.
Auf der Baustelle wieder benötigter Oberboden ist in
trapezförmigen Mieten (Höhe max.1,50m)
zu lagern.

Oberboden und Kompost muss der Einbauklasse bzw. dem
Zuordnungswert Z0
(=uneingeschränkter Einbau) der LAGA (Anforderungen an
die stoffliche Verwertung von
mineralischen Reststoffen und Abfällen der
Länderarbeitsgemeinschaft Abfall) entsprechen.

13. Beweissicherung / Besondere Sicherungsmaßnahmen
Vor Beginn der Arbeiten ist der Zustand aller Bauteile
gemeinsam mit der Bauleitung mittels
Bildnachweis zu dokumentieren.

14. Nebenleistugen
Ergänzend zu Nr. 4.1 DIN 18318 und 18320 gelten als
nicht vergütetete Nebenleistung:

- Entfernen von Niederschlägen, soweit erforderlich.
- Reinigen der Bauteile, die durch Arbeiten des
Auftragnehmers verschmutzt worden sind oder
entsprechende Vorbeugungsmaßnahmen.
- Arbeitsunterbrechungen und zeitlich getrennte
Arbeitsgänge samt Anfahrten.
- Reinigung der angrenzenden Straßen und Wege, soweit
die Verschmutzungen durch den
Auftragnehmer zu verantworten sind.
- Verkehrssicherung an der Baustelle für sämtliche
Gefährdungen, die durch Arbeiten des
Auftragnehmers verursacht werden.
- Absperrmaßnahmen zum Schutz von noch nicht
freigegebenen Oberflächen und
Vegetationsflächen.
- Nachpflanzungen im Rahmen der Fertigstellungspflege
- Beseitigen von Fahrspuren im Planum
- Verlegen von Belägen im Gefälle und
Anarbeitungszuschläge (ohne Schnitt)
- Liefern von Muster-Steinen und Platten etc.

Bei allen vegetationstechnischen Arbeiten werden
Erschwernisse für Kleinflächen,
Böschungsbereiche, Höhenunterschiede auf dem
Grundstück sowie Arbeiten an Belags- und
Mauerkanten nicht separat vergütet.

15. Prüfungen
Die erforderlichen Prüfungen (Eignungs- und
Eigenüberwachungsprüfungen) hat der AN
unaufgefordert gemäß den geltenden ZTV zu erbringen,
bzw. auszuführen, sofern in der
Leistungsbeschreibung keine anderen Angaben gemacht
werden. Die Ergebnisse sind dem AG
vorzulegen. Hierfür erfolgt keine gesonderte
Vergütung, insofern nicht anders beschrieben.
Kontrollprüfungen werden nur auf Anordnung des AG
ausgeführt. Bei einem negativen Ergebnis
gehen die entstehenden Kosten und Prüfgebühren zu
Lasten des AN.

16. Vom AG zur Verfügung gestellte Unterlagen
Der AN erhält vom AG bei Auftragserteilung die
erforderlichen Ausführungsunterlagen.
Die vom AG beigestellten Unterlagen hat der AN
eigenverantwortlich zu prüfen und eventuelle
Unstimmigkeiten einvernehmlich mit dem AG richtig zu
stellen.

17. Vom AN zu  beschaffende Unterlagen / Nachweise /
Muster
Nachweis der einzusetzenden Stoffe durch
Eignungsprüfungen.
Materialmuster mit Prüfzeugnissen gemäß LV.
Statiknachweise wenn erforderlich.

Bei der Abnahme, bzw. mit Schlussrechnung hat der AN
dem AG 2-fach zu übergeben:
- Tagesberichte (Original + Kopie)
- Dokumentationsaufnahmen ( z. B. eingemessene
Leitungen, Fotos)
- Materialnachweise

18. Vermessung
Die Bauvermessung findet vor Ort in
Abstimmung/Anwesenheit mit der Bauleitung statt.

Polygon- und Nivellementpunkte müssen vom AN auf
eigene Kosten beim zuständigen
Vermessungsamt erhoben werden.

Alle erforderlichen Aufwendungen für das Einmessen von
Lage- und Höhenkoordinaten werden
kostenfrei durch den AN ausgeführt. Durch das
städtische Vermessungsamt wird im Vorfeld die
Wegeachsen und ein Höhenpunkt eingemessen.

Arbeiten im Bereich von Grundstücksgrenzen dürfen erst
nach der Fertigstellung der amtlichen
Grenzen erfolgen. Neue oder nicht auffindbare
Grenzpunkte werden nach Erfordernis durch ein
vom AG beauftragtes Vermessungsbüro eingemessen.

19. Stundenlohnarbeiten
Die angebotenen Preise sind Festpreise.
Für Stundenlohnarbeiten hat allein der AG die
Anordnungsbefugnis. Der AN informiert den AG
über die geschätzte Anzahl der notwendigen Stunden vor
Ausführung der Arbeiten.
Die Stundenlohnnachweise werden vom AG gegengezeichnet
und damit angeordnet.

Die Stundenlohnsätze verstehen sich incl. aller Lohn-
und Gehaltkosten (incl. Zulagen,
Zuschläge und vermögenwirksame Leistungen, die Lohn-
und Gehaltszusatz- und Nebenkosten,
die Gemeinkosten, sowie Wagnis und Gewinn. Zuschläge
für Arbeiten ausserhalb der
regelmäßigen Arbeitszeit sind gesondert nachzuweisen.

Die 10 %ige Mehr- und Mindermengenregel gemäß VOB gilt
bei Stundenlohnarbeiten nicht.

Stundenlohnarbeiten sind so anzufertigen, dass jeder
Teilleistung eindeutig die entsprechenden
Stunden und ggfs. die verbrauchten Materialien
zuzuordnen sind, ansonsten erfolgt keine
Vergütung.

20. Abnahme, Mängelbeseitigung
Die Abnahme erfolgt förmlich.
Im Zuge der Bauarbeiten verdeckte Leistungen sind
vorher aufzumessen. Mit dieser Handlung
kann eine technische Leistungsfeststellung gem nach §
4 Nr.10 VOB/B verbunden werden; sie
gilt jedoch nicht als rechtsgeschäftliche Abnahme.
Die Termine für Mängelbeseitigung sind einvernehmlich
mit dem AG abzustimmen.

21. Aufmaß
Aufmaße sind gemeinsam mit dem AG, oder
nachvollziehbar und nach Rücksprache und
Freigabe durch den AG auch ggfs. selbständig auf der
Baustelle zu erstellen. Die Aufmaße
müssen unmittelbar nach Erstellung durch den AG
anerkannt werden. Nachträglich eingereichte,
und für die Bauleitung aufgrund des Baufortschrittes
nicht mehr nachvollziehbare Aufmaße
werden nicht anerkannt.

Zur Abrechnung sind, durch den AG bestätigte Aufmaße
und prüffähige/nachvollziehbare
Abrechnungspläne vorzulegen.

Die Angaben sind entspr. den Positionen innerhalb des
Leistungsverzeichnisses den
Ordnungszahlen zuzuordnen.

*Hinweis*
Umrechnungstabelle für Schüttgüter und Baustoffe

Boden/ Torf t/ m³
 lose/ verdichtet

Schluff, steif oder fest 2,00/ -
Schluff, weich 1,90/ -
Oberboden, in Abhängigkeit
von der Bindigkeit 1,70-1,80/ -
Rohboden 1,90/ 2,10

Sand/ Kies t/ m³
 lose/ verdichtet

Rheinsand 0/ 2 1,56/ 1,85
Rheinsand 0/ 8 1,63/ -
Rheinsand 2/ 8 1,70/ -
Kiessand 0/ 32 1,70/ 1,95

Schotter/ Splitt/ Schlacke t/ m³
 lose/ verdichtet

Kalksteinsplitt 3/ 15, 5/ 32 1,56/ -
Kalksteinschotter 32/ 45, 45/ 65 1,52/ 1,75
Schotter-/ Mineraltragschicht 1,80/ 2,08
Mineralbeton 1,85/ 2,20
Siebeschutt 1,65/ 2,00

Gebundenes Material t/ m³
 verdichtet

Asphaltfeinbeton 2,40
Beton aus Kies, Sand, Splitt
Beton -wie vor- jedoch mit
Steineinlagen 2,50

Holz t/ m³

Holz, Stämme > 10 cm Durchmesser 0,90
Äste > 5 cm Durchmesser  0,33
Mähgut (Rasen, Wiese, Röhricht 0,20

Sonstiges t/ m³
 lose/ verdichtet

Schutt/ Unrat 1,80/ -

Auflockerungsfaktor für Roh- und Oberboden:
1m³ fest = 1,25 m³ lose (für Transporte)

### Titel 01 HERRICHTEN UND ERSCHLIEßEN

#### Untertitel 01.01 BAUSTELLENEINRICHTUNG UND SICHERUNG

*Hinweis*

**01.01.01 Baustelle einrichten**
Einrichten der Baustelle für alle in der
Leistungsbescheibung
aufgeführten Leistungen. Sie umfasst das Herstellen und
Unterhalten von Zufahrtswegen, Lagerflächen,
Arbeitsplätzen,
provisorischen Gehwegen und weiterer Flächen, sofern
die vom
AG zur Verfügung gestellten Flächen nicht ausreichen,
Baustellenbeleuchtung, Schutzzäune, Beschilderung sowie
Reinhaltung der öffentlichen und nichtöffentlichen
Bereiche
während der Bauzeit. Desweiteren beinhaltet sie auch
die
betriebsfertige Bereitstellung für die vertragsgemäße
Durchführung der Bauleistungen erforderlichen Geräte,
Werkzeuge, Betriebsmittel und Anlagen inkl. Gebühren,
Miete,
Pacht auf der Baustelle.

Die Flächen des ausgewiesenen Baustellenbereiches sind
einzuhalten. Die beanspruchten Flächen und Wege sind
nach
Beendigung der Tätigkeit entsprechend dem
ursprünglichen
Zustand wiederherzustellen, Verunreinigungen des AN
sind
arbeitstäglich auf Kosten des AN zu beseitigen.

Verkehrssicherungsmaßnahmen der Baustelle und
Baustelleneinrichtung sowie deren Anmeldung und
Veranlassung liegen in alleiniger Verantwortung des AN.
Menge: 1,000 psch

**01.01.02 Baustelle vorhalten**
Baustelle, wie vor beschrieben, vorhalten, unterhalten
und
betreiben der Geräte, Anlagen und Einrichtungen
einschl.
Mieten, Pacht, Gebühren und dgl. für alle Leistungen
sämtlicher
Abschnitte des Leistungsverzeichnisses auch über die
angegebene Laufzeit hinaus. Teilzeiten nach Tagen
werden zu
1/7 des Einheitspreises vergütet.

Vorhaltedauer: Wochen
Menge: 14,000 Wo

**01.01.03 Baustelle räumen**
Räumen der Baustelle für alle in der
Leistungsbeschreibung
aufgeführten Leistungen.
Menge: 1,000 psch

**01.01.04 Baustellenunterbrechung 1-8 KW**
Unterbrechung der Baustelle aufgrund verlängerter
Lieferzeiten
von Spielgeräten und Einbauten. Dauer der
Unterbrechung 1-8
Kalenderwochen. Die verlängerte Vorhaltezeit für die
BE wird
über die Pos. Baustelle vorhalten abgerechnet.
Menge: 2,000 psch

**01.01.05 Verkehrsrechtliche Anordnungen, Zufahrt Baustelle und Straßensperrung**
Einrichtungen zur Verkehrssicherung und
Verkehrsregelung
nach StVO bzw. den Anordnungen des AG herstellen,
unterhalten und von der Baustelle entfernen.
Einzurechnen ist die Einholung der Genehmigung einschl.
Gebühren.

Die Verkehrszeichen, Zusatztsafeln und
Leiteinrichtungen
müssen mit Reflexstoffen beschichtet sein. Dasselbe
gilt für
Absperreinrichtungen soweit sie vom öffentlichen
Verkehr
beachtet werden müssen. Verkehrszeichen müssen das
Gütezeichen d. "Güteschutzgemeinschaft Verkehrszeichen"
tragen .
Verkehrszeichen und alle Einrichtungen sind für die
Dauer der Baummaßnahme bzw. Dauer der
verkehrsrechltichen
Anordnung sauber und betriebssicher zu halten.
Verkehrsszeichen und Absperrungen nach ges. Position.
Menge: 1,000 St

*Hinweis*

**01.01.06 Verkehrszeichen reflektierend aufbauen abbauen**
Verkehrszeichen nach StVO, Oberfläche reflektierend,
mit
Aufstellvorrichtung, aufbauen und abbauen.
Menge: 5,000 St

**01.01.07 Verkehrssicherungseinrichtung nach VRA - Schild mit Zusatzregel**
Verkehrseinrichtung, Leistung wie Vorposition, jedoch:
Schild
mit Zusatzregel.
Menge: 2,000 St

**01.01.08 Verkehrszeichen reflektierend vorhalten**
Verkehrszeichen nach StVO, Oberfläche reflektierend,
mit
Aufstellvorrichtung, vorhalten, Vorhaltedauer in
Wochen.
Menge: 84,000 St/W

**01.01.09 Warnleuchte aufbauen abbauen WL1 Dauerlicht**
Warnleuchte, aufbauen und abbauen, Warnleuchte Typ WL1
TL
Warnleuchten, als Dauerlicht.
Menge: 6,000 St

**01.01.10 Warnleuchte vorhalten WL1 Dauerlicht**
Warnleuchte vorhalten, Vorhaltedauer in Wochen.
Menge: 72,000 St/W

**01.01.11 Bauzaun H 2m aufstellen räumen**
Bauzaun, Zaunoberkante über Oberfläche Gelände 2 m,
aufstellen und räumen auf befestigtem und unbefestigtem
Untergrund.
Menge: 200,000 m

**01.01.12 Bauzaun H 2m vorhalten**
Bauzaun auf befestigtem und unbefestigtem Untergrund,
Zaunoberkante über Oberfläche Gelände 2 m, vorhalten in
Meter je Woche.
Vorhaltung während und nach Fertigstellung der
Arbeiten.
Menge: 5000,000 m/Wo

**01.01.13 Absperrschranke Schrankenzaun, mobil 200x100 cm aufbauen abbauen**
Verkehrseinrichtung nach StVO, Absperrschranke (mobile
Absturzsicherung), mit Aufstellvorrichtung, L/B
200x100 cm
aufbauen und abbauen.
Menge: 10,000 St

**01.01.14 Absperrschranke Schrankenzaun, mobil 200x100 cm vorhalten**
Verkehrseinrichtung nach StVO, Absperrschranke der
Vorposition vorhalten in St/Wo.
Menge: 120,000 St/W

*Hinweis*

**01.01.15 Stammschutz Ummantelung Bohlen Polsterung StD 50 cm**
Stammschutz durch 40 mm dicken Bohlenmantel einschl.
Polsterung gegen den Baum, Stammdurchmesser in 1 m Höhe
gemessen 50 cm, herstellen und räumen.
Menge: 2,000 St

**01.01.16 Schutz von Schächten, Schieberkappen, Belagsflächen**
Schächte und Schieberkappen schützen bei
Überfahrten und Auflasten,
auflegen von Stahlplatten und Vlieslage 200 g,
Einzelplatten: 100 x 100 cm
für die Dauer der vertraglichen Ausführungszeit
vorhalten und
beseitigen.
Menge: 2,000 St

**01.01.17 Baustraße + Baulagerfläche D 25 cm Schotter/Schroppen herstellen räumen**
Baustraße + Lagerfläche herstellen, Stärcke 25 cm,
Schotter
0/45 oder Schroppen 0/150 liefern, einbauen und
rückbauen.
Menge: 150,000 m2

**01.01.18 Revisionsunterlagen und Dokumentation**
Erstellung der Revisionsunterlagen und
Dokumentationsunterlagen der baulichen und technischen
Anlagen sowie der gesamten Ausstattung mit folgenden
Inhalten:

- Bauproduktendatenblätter für alle eingesetzten
Bauprodukte
wie z. B. Schüttgüter, Verfüllmaterial, Einbauteile,
Beläge,
Baukonstruktionen, Ausstattungen, Pflanzen

- Lage-/Aufmaßpläne mit Angabe der verarbeiteten
Bauteile wie
z. B. Leitungen, Schächte, Einfassungen, Beläge,
Ausstattungen

Die kompletten Dokumentationsunterlagen sind 14 Tage
vor
Bau- bzw. Anlagenübergabe an den Bauherrn zu übergeben.
Die Übergabe erfolgt
A in Papierform (Ordner und Inhaltsverzeichnis) in
1-facher
Ausfertigung.
B auf geeigneten Datenträgern als Teil des Ordners
Menge: 1,000 psch

#### Untertitel 01.02 ABBRUCH- UND RÜCKBAUARBEITEN

*Hinweis*
Folgende Leistungen werden getrennt voneinander
abgerechnet:

1. Ausbruch/Demontage/Separieren und das Laden von
Aushub-, Abbruch und Ausbaumaterial (u. a.
Ausstattungen,
Beläge, Einfassungen, Fundamente, Mauern), incl.
Trennen von
Verbundstoffen wie z. B. Beton von Holz, Kunststoff
von Beton.
Die maximalen Kantenlängen von Abbruchmaterial ist auf
50
cm zu beschränken.

2. Abfuhr und die Entsorgung incl. Gebühren von
Aushub- und
Ausbruchmaterial nach gesondertem Titel Entsorgung.

In allen Ausbau- und Abbruchpositionen ist die
Zerlegung und
Separierung in die Entsorgungsfraktionen nach AVV und
die
eventuelle Zwischenlagerung auf der Baustelle und das
Laden
zur Entsorgung enthalten.

Die Entsorgungsposition beinhaltet den Abtransport zur
Annahmestelle und die Entsorgungs/Verwertungskosten,
sowie
alle hierfür erforderlichen Entsorgsnachweise und
entsprechende Aufwendungen.

*Hinweis*
Die Abbrucharbeiten sind in ihrer Staub- und
Lärmschutzintensität auf das geringst mögliche Maß zu
beschränken.

Alle Schnitt- und Sägearbeiten sind mit
Nassschneidetechnik
auszuführen, Bohrschlämme sind im Rahmen der
vertraglichen
Leistung kostenfrei zu entsorgen.

Staubintensive Abbrucharbeiten sind bei entsprechender
Witterung durch Regner/Sprengung feucht zu halten, so
dass
die Staubentwicklung minimiert wird.

*Hinweis*
Siehe auch Fotodokumentation

**01.02.01 Abbruch kleines Spielhaus**
Spielhaus klein, ausbauen und zur Verwertung laden
Typ: Standard-Holzspielhaus mit Satteldach
L/B/H: ca. 115x135x160 cm
Unterbau aus je 4 St. Betonplatten 60x60x5 cm
Menge: 2,000 St

**01.02.02 Ausbau Sitzsteine, Lagerung**
Ausbau Sitzsteine aus Naturstein, 40x40x50 cm
Stele auf Betonfundament versetzt/geklebt,
Betonfundament
C20/25 40x40x50 cm.
Menge: 4,000 St

**01.02.03 Ausbau kleiner Tisch zur Wiederverwendung**
Kunststofftisch ausbauen und zur Wiederverwendung
lagern
Durchmesser 90 cm, Höhe 40 cm, Betonfundament C20/25
40x40x60.
Menge: 1,000 St

**01.02.04 Abbruch Basketballständer**
Basketballständer mit Prallplatte ausbauen und zur
Verwertung
laden
Typ: Stahlpfosten- Auslagerkontstruktion mit
Prallplatte
Höhe: ca. 300 cm, Pfosten 10x10 cm
Betonfundament C20/25 bis1 m3
Menge: 1,000 St

**01.02.05 Abbruch Tisch-Bank-Kombination**
Abbruch Tisch-Bank-Kombination aus Holz
2 Bänke je 200x80 cm mit je 2 Betonfüße
1 Tisch 170x90 cm mit je 2 Betonfüßen
6 Betonfundament C20/25. Gesamt ca. 0,6 m3 C20/25.
Menge: 1,000 St

*Hinweis*

**01.02.06 Asphaltoberbau schneiden D 10-15 cm T 120mm**
Asphaltoberbau schneiden, Dicke der Befestigung über
10 bis
15 cm, Ausführung mit Fugenschneidgerät, Tiefe bis 120
mm,
Restdicke trennen.
Menge: 6,000 m

**01.02.07 Betonoberbau/Glattstrich schneiden D 10-15 cm T 120mm**
Betonoberbau schneiden, Material: Glattstrich zwischen
Bauteilen, Dicke der Befestigung über 10 bis 15 cm,
Ausführung
mit Fugenschneidgerät, Tiefe bis 120 mm, Restdicke
trennen.
Menge: 10,000 m

**01.02.08 Betonrückenstützen abbrechen und laden**
Betonrückenstützen C12/15 als vorhandene Einfassungen
abbrechen und laden, Unbewehrter Beton, Normalbeton
Abbruch von Rückenstützen in Handarbeit an vorhandenen
Einfassungen, Breite/Höhe: ca. 15-20 cm.
Menge: 10,000 m

**01.02.09 Entwässerungs- und Drainageleitungen lösen und laden**
Entwässerungsleitungen erdverlegt lösen und laden
Material: PVC oder PE
Durchmesser: DN 100 - 250
Leitungen aus Verlegebett lösen und zur Entsorgung
laden.
Menge: 10,000 m

**01.02.10 Hoch- und Tiefbordsteine abbrechen**
Hoch- und Tiefbordsteine, Kantensteine incl.
Betonfundament
abbrechnen und laden.

Bordsteine und Kantensteine, linear, radial und
abgesenkt.
Bordsteine Beton oder Naturstein
L/B/H: 80-120 x 6-15 x 20-30

incl. Betonfundament mit Rückenstütze: ca: Breite 50
cm, Höhe
bis 30 cm. Unbewehrter Beton C20/25.
Menge: 45,000 m

**01.02.11 Mauersteine abbrechen und laden**
Naturstein-Mauersteine als Sandflächeneinfassungen
abbrechen und laden
L/B/H: 30-50x40-60x25-35 cm
Unterbau: unbewehrter Beton C20/25
Menge: 2,000 m

**01.02.12 Betonverbundpflaster ausbauen und laden**
Betonpflaster als Verbundpflaster in Wegeflächen
aufnehmen
und laden, Verlegung im Verbund in Splitt, Materialien
getrennt
zur Verwendung/Verwertung laden.
Menge: 130,000 m2

**01.02.13 Sand Fallschutz ausbauen und lagern**
Fallschutzflächen aus Sand ausbauen, transportieren und
seitlich lagern, Abtragsstärke: 10-40 cm
Mehraufwand für Abtrag in Spielplatzfläche mit
Einbauten nach
Fotodokumentation ist einzurechnen
Transport innerhalb der Baustelle bis 100 m
Menge: 45,000 m3

**01.02.14 Unterbau/Tragschicht aufnehmen, laden, transportieren, Mietenlagerung**
Unterbau aufnehmen und innerhalb der Baustelle auf
Mieten
zwischenlagern, Transport bis 100 m
Material: Mineraltragschicht
Körnung: bis 0/56
Einbaustärke: 10 bis 65 cm
Schotter unter Belagsflächen, Asphalt, Betonpflaster
Abrechnung nach Mietenaufmaß
Menge: 20,000 m3

**01.02.15 Vegetationsschicht/Rasen + Kräuterflur abräumen+ laden 5 cm**
Vegetationsschicht/Rasen + Kräuterflur abräumen und
laden
Schichtstärke ca. 5 cm
Menge: 1900,000 m2

**01.02.16 Strauch auf den Stock setzen, H/B 8/8 m**
Strauch H/B 8/8 m mehrstämmig auf den Stock setzen,
Material
zur Entsorgung laden.
Menge: 6,000 St

**01.02.17 Strauch roden und laden, H/B 8/8 m**
Strauch mehrstämmig roden incl. Wurzelwerk und zur
Verwertung laden, Höhe/Breite: 8/8 m
Menge: 6,000 St

### Titel 02 GELÄNDE-UND BODENARBEITEN

*Hinweis*
1. Bearbeitbarkeit der Böden mit Erdbaugeräten

Oberboden:
DIN 18300 alt:
Bodenklasse 1

DIN 18300 neu:
Homogenbereich A
Oberboden bis 30 cm
Ortsübliche Bezeichung: Oberboden
Bodengruppe: OU (Schluffe mit org. Beimengungen)
Plastizität: leicht-mittel
Konsistenz: steif
Lagerungsdichte: nicht zuordenbar
Korngrößenverteilung: 0-63
Dichte: 1,6-1,8

Rohboden unauffällig
DIN 18300 alt:
Bodenklasse 4-5

DIN 18300 neu:
Rohboden, Mergel
Homogenbereich: B
Ortsübliche Bezeichung: Auffüllung, tw. anstehender
Rohboden unauffällig
Ton-Schluff, Sand-Schluff, ohne Blockanteile
Plastizität: mittel
Konsistenz: mittel-steif
Lagerungsdichte: mittel-fest
Korngrößenverteilung: 0-100
Dichte: 1,4-2,0

2. Wasserdurchlässigkeit:
gering wasserdurchlässig

3. Gründung:
Fundamentgräben bis 60 Grad standfest

4. Entsorgung/Verwertung
Im Titel Entsorgung ist die Verwertung/Entsorgung von
Aushubmaterial enthalten. Sollten
optisch auffällige und sensorisch bedenkliche
Bodenstoffe gefunden werden, so erfolgt
eine Beprobung des Materials durch den AG. Alle
weiteren Schritte siehe Titel Entsorgung.

#### Untertitel 02.01 BODENARBEITEN FLÄCHIG, LEITUNGEN, UNTERG

*Hinweis*

**02.01.01 Oberboden und Rohboden in Fläche lösen und auf Mieten lagern, Transport bis 100 m**
Oberboden und Rohboden profilgerecht lösen, laden und
auf
der Baustelle zum Wiedereinbau auf Mieten lagern

Aushubtiefe: bis 70 cm
Maschineneinsatz
Transport bis 100 m
Lagerung auf Mieten mit ebener Oberfläche,
Seitenflächen
abgeböscht, auch in geneigten Hangflächen nach Plan

Klassifizierung wie im Vortext beschrieben.
Homogenbereiche: A+B

Abrechnung nach Aufmaß, Leistungen sind in Lage und
Umfang vor Ausführung mit der Bauleitung
abzustimmen.

Abrechnung nach Mietenaufmaß
Menge: 460,000 m3

**02.01.02 Bodentransport bis 1000 m**
Oberbodentransport bis 1000 m.
Abrechnung nach Mietenaufmaß/Fuhrscheinabgleich.
Menge: 100,000 m3

**02.01.03 Oberboden und Rohboden in Fläche lösen, transportieren, einbauen**
Oberboden und Rohboden profilgerecht lösen, laden,
transportieren, und auf der Baustelle einbauen
Aushubtiefe: bis 70 cm
Maschineneinsatz
Transport bis 100 m
Einbau als Böschungsanfüllungen, Boden mit
Baggerschaufel
andrücken, Endplanum für Ansaat nach gesonderter
Position.

Klassifizierung wie im Vortext beschrieben.
Homogenbereiche: A+B

Abrechnung nach Aufmaß, Leistungen sind in Lage und
Umfang vor Ausführung mit der Bauleitung
abzustimmen.

Abrechnung nach Mietenaufmaß
Menge: 100,000 m3

**02.01.04 Oberboden und Rohboden laden, einbauen**
Oberboden und Rohboden von Miete laden, transportieren
und
einbauen,Transport bis 100 m
Einbau als Böschungsanfüllungen, Boden mit
Baggerschaufel
andrücken, Endplanum für Ansaat nach gesonderter
Position.

Klassifizierung wie im Vortext beschrieben.
Homogenbereiche: A+B

Abrechnung nach Aufmaß, Leistungen sind in Lage und
Umfang vor Ausführung mit der Bauleitung
abzustimmen.

Abrechnung nach Mietenaufmaß
Menge: 100,000 m3

*Hinweis*

**02.01.05 Drainagegraben 30x30 cm**
Boden der Gräben für Drainleitungen profilgerecht
ausheben
und zur Verwertung laden

B/T im Mitel 30x30 cm
Abrechnung: nach DIN 4124, Tabelle 5, lichte
Mindestgrabenbreite für Gräben ohne Arbeitsraum

Klassifizierung wie im Vortext beschrieben.
Homogenbereiche: A+B

Grabensohle mit entsprechendem Gefälle ebnen, nicht
verdichten.
Menge: 3,000 m3

*Hinweis*

**02.01.06 Bodenplanum +/- 30 cm für Belagsflächen**
Bodenplanum
Boden mit 1-2 Homogenbereichen
Ab- und Auftragsstärke +/- 30 cm für Belagsflächen
incl. Planum +/- 2 cm
Menge: 1250,000 m2

**02.01.07 Bodenplanum +/- 30 cm für Vegetationsflächen eben - geneigt**
Bodenplanum für Vegetationsflächen eben
Boden mit 1-2 Homogenbereichen
Ab- und Auftragsstärke +/- 30 cm für Vegetationsflächen
incl. Planum +/- 2 cm
auch geneigte Bereiche nach Plan
Menge: 1400,000 m2

**02.01.08 Untergrundverbesserung Schroppen 0/150, Belagsflächen**
Untergrundverbesserung nach Angabe des AG durchführen
Material: Schroppen 0/150
Material in nicht ausreichend tragfähigem Untergrund
lagenweise einbauen und verdichten
Einbauhöhen: 30-50 cm
Verdichtungsgrad DPr 100 %,

Abrechnung nach Lieferscheinen
Menge: 12,000 m3

**02.01.09 Untergrund verdichten, 45 MN/m²**
Untergrund verdichten,
für befestigte Flächen,
Verdichtungsgrad DPr 100 %,
Verformungsmodul EV2 mind. 45 MN/m²
Menge: 1200,000 m2

#### Untertitel 02.02 BODEN LÖSEN FÜR FUNDAMENTE

*Hinweis*
In den Positionen Fundamentaushub sind Grabarbeiten für
Punkt- oder Streifenfundamente enthalten. Hierunter
fallen
Stufen, Treppen, Einfassungen, Mauern

Bodenaushub für flächige Bereiche wird über gesonderte
Positionen abgerechnet, siehe Untertitel Bodenarbeiten
flächig.

In den Positionen Fundamentaushub sind notwendige
Verbauarbeiten, Fundamentplanum und Verdichtung, sowie
Baugrubenverfüllung enthalten.

Bodenabtrag für flächige Bereiche wie
Kletterlandschaft und
Belagsflächen wird über den Titel Bodenarbeiten flächig
abgerechnet.

**02.02.01 Boden für Fundamente Spielgeräte + Ausstattung lösen laden einbauen cm**
Boden für Fundamente Spielgeräte + Ausstattung
profilgerecht
lösen, laden, einbauen, bis 80 cm, inkl.
Arbeitsraumverfüllung
Sohlplanum +/- 2 cm
Sohlverdichtung, Verdichtungsgrad DPr 100 %,
Verformungsmodul EV2 mind. 45 MN/m²

Abrechnung ab OK Rohplanum,
Abmessungen: 40x40 bis 100x100 cm

Klassifizierung wie im Vortext beschrieben.
Homogenbereiche: A+B
incl. Baugrubenverfüllung
Menge: 25,000 m3

**02.02.02 Boden auf LKW AN laden, abladen, Miete**
Laden von nicht einbaufähigem Bodenmaterial und von
Überschussmaterial auf LKW des AN, Transport bis 100 m,
abladen auf Miete.
Menge: 15,000 m3

### Titel 03 TECHNISCHE ANLAGEN - DRAINAGE, SCHÄCHTE,

#### Untertitel 03.01 DRAINAGEN + VERLÄNGERUNG WASSERLEITUNG

*Hinweis*
Nachgenannte Leistungen incl. aller Zuschnitte und
Entsorgung
von Reststücken.

**03.01.01 Drainrohr DN 100 Kokofil in Drainpackung Kies oder Schotter**
Drainagerohr DN 100 mit Kokosummantelung gewellt, als
Vollsickerrohr, verlegt in Drainkies- oder
Schotterpackung 30 x
30 cm, Drainkies oder Drainschotter 16/22 oder
Drainkies 8/32

Fundamentaushub, wenn notwendig nach gesonderter
Position.
Einbau als Drainage für Planums- und
Flächenentwässserung.
Menge: 40,000 m

**03.01.02 Schotterpackung, Minirigole, 1 m3**
Schotterpackung herstellen
Material:  Drainschotter 16/32
Abmessungen/Kubatur: 1,00 m3
Schotterpackung komplett ausgelegt mit Filtervlies
200g/m²
unter befestigten Flächen und in Vegetationsflächen.
Bodenaushub und Entsorgung gemäß gesonderter Position.
Menge: 2,000 St

**03.01.03 Kanal-Schachtabdeckung regulieren bis +/- 30 cm, ohne Ausgleichring**
Höhenangleichung vorhandener Schachtabdeckungen auf
Fertighöhe inkl. Lieferung von Ausgleich-Mörtel MG IIa
und erforderlichen Grabarbeiten. Kanalschachtdeckel
einschl.
Schmutzfänger reinigen und neu versetzen
Schachtinnendurchmesser ca. 1 m
Schachteckel D ca. 800 mm
Ausgleichsringe nach ges. Position.

Freigelegten Bereich verfüllen und verdichten.
Aufbruchmaterial
zur Verwertung auf LKW des AN laden.
Schacht in Vegetationsflächen
Höhenregulierung bis 30 cm
Menge: 1,000 St

**03.01.04 Auflagering waagerecht Betonfertigteil Weite 625mm H 100mm Schubsicherung**
Auflagering, zum Einbau in waagerechte Oberfläche,
Betonfertigteil (AR-V) DIN EN 1917, DIN V 4034-1, Typ
2, lichte
Weite bis 800 mm, Bauhöhe 100 mm liefern und einbauen.
Menge: 3,000 St

### Titel 04 BEFESTIGTE FLÄCHEN

#### Untertitel 04.01 TRAGSCHICHTEN BELÄGE

**04.01.01 Tragschicht 0/45, Natursteinschotter, 20-40 cm liefern und einbauen, Beläge**
Schottertragschicht aus Natursteinschotter
nach TL SoB-StB liefern und einbauen.

Körnung: 0/45 mm
aus Naturstein- Schotter-, Splitt-, Sandgemisch
Verdichtungsgrad DPr mindestens 103 v.H. und
Verformungsmodul EV2 auf der Oberfläche zwischen 80-100
MN/m2
Einbaustärken: ca. 20-40 cm
Einbau: 1-2-lagig
Einbau unter Belagsflächen
Randausbildung, Neigung 1 : 1,5

Abgerechnet wird die für diese Schicht geforderte
Breite bis zur Mitte der Randausbildung

Abgleich über Aufmaß und LS-Abgleich.
Menge: 300,000 m3

**04.01.02 Tragschicht 0/32-0/45, 20-50 cm, Einbau vom Lager**
Einbau vorhandener Tragschicht 0/32-0/45 vom
Lagerplatz des
AG, Schottertragschicht laden, transportieren und
einbauen,
Transport bis 100 m. Einbau wie Pos. 04.01.01
Abrechnung nach Mietenaufmaß/Fuhrscheinen im Abgleich
mit
Einbauprofilen.
Menge: 20,000 m3

**04.01.03 Tragschicht Bestand überarbeiten**
Tragschicht Bestand überarbeiten, Leistung wie Pos.
04.01.01,
jedoch vorhandene Tragschicht planieren und verdichten.
Menge: 130,000 m2

**04.01.04 Tragschichtplanum erhöhte Genauigkeit WGD**
Tragschicht mit erhöhter Genauigkeit für
Wassergebundene
Deckschicht planieren.
Anforderungen an die Ebenheit < 10 mm/4 m.
Menge: 230,000 m2

**04.01.05 TS Dränbeton C20/25 Bk1,8 D 15 cm, Unterbau EPDM Vogelnestschaukel**
Dränbetontragschicht gemäß Merkblatt für
versickerungsfähige
Verkehrsflächen M VV, natürliche Gesteinskörnung, C
20/25,
Belastungsklasse RStO 12/24 Bk1,8, Dicke 15 cm.
Menge: 3,000 m3

#### Untertitel 04.02 EINFASSUNGEN + BETONPLATTEN

*Hinweis*
Betonrückenstützen sind geschalt und verdichtend
herzustellen.
Angeschrägte Rückenstützen werden nicht akzeptiert.

**04.02.01 Betonrückenstütze**
Betonrückenstütze herstellen
Betonstreifenfundament für Pflasterflächen, Beton
C20/25, B/H
15x15 cm Betonfundament schräg 8 cm unter GOK
abgestellt.
Menge: 20,000 m

**04.02.02 Bordsteine setzen, Steine des AG, Steine gelagert**
Bordsteine des AG setzen
Bordsteine aus Beton oder Granit

Material vom Lager aufnehmen, transportieren, abladen
und
einbauen, Transport innerhalb der Baustelle

Abmessungen ca: 80-120/25/30 cm

Einschließlich aller erforderlichen Kurven- ,
Rundbord- und
Übergangssteine, sowie Absenker verlegen

Als Einfassungsstein Beton C20/25 einschl.
15 cm Betonrückenstütze und 20 cm Fundamentbeton
versetzen, Rückenstütze im Belagsbereich für die
weiteren
Belagsarbeiten senkrecht abgeschalt.

Verlegung ca. 0 -10 cm über OK Belag
Menge: 10,000 m

**04.02.03 Betonbord TB8/25 Fundament Rückstütze C20/25 D 15 cm**
Bordstein aus Beton, DIN EN 1340, Maße DIN 483, Form TB
8/25, Witterungswiderstand A, Abriebwiderstand F,
Biegezugfestigkeit S, mit Fundament und 2-seitiger
Rückenstütze aus Beton mit einer Zusammensetzung C
20/25
DIN EN 206 und DIN 1045-2, Bettungsdicke 15 cm, Breite
der
Rückenstütze 15 cm, Verlegung belagsbündig oder mit
Überstand bis 10 cm.
Menge: 75,000 m

**04.02.04 Schnitte Bordsteine alle Abmessungen, B 8 cm**
Anpassungsarbeiten durch Schnitte senkrecht und auf
Gehrung
einschl. aller Materialien liefern und verarbeiten
überschüssiges Material ist zu laden, Entsorgung wird
gesondert vergütet.
Menge: 8,000 St

**04.02.05 Läuferzeile Granitpflaster verlegen, 14x17 cm, gebunden, Haftbrücke**
Pflaster aus Bestand vor Ort gelagert aufnehmen,
transportieren und für Verkehrs- und Wegeflächen
verlegen
nach DIN 18 318 und Merkblatt für Flächenbefestigungen
mit
Pflaster- und Plattenbelägen M FP und ZTV Pflaster-StB
sowie
SLG.

Material. Granit-Großsteinpflaster Quadrat und
Längsformat
Abmessungen: L/B/H: 10-25x12-15x15-17 cm längsverlegt

Verlegung als Einfassungsstein auf 15 cm Beton C20/25
(Mindestfestigkeit 15,0 N/mm²) mit elastischen
Bewegungsfugen je 4-6 m, mit um 7 cm tiefgesetzer
Rückenstütze, Steinunterseite mit Haftbrücke,
Haftzugfestigkeit
größer gleich 0,5 N/mm2, zementgebundenen
Pflasterfugenmörtel Trasszementmörtel MG III
einbringen, nicht
wasserdurchlässig, Fugenbreite 10 +/-2 mm.
Menge: 265,000 m

**04.02.06 Betonplatten 60x40x5 Beton grau Haftbrücke Mähkante Multi-Court**
Betonplatten nach Merkblatt für Flächenbefestigungen
mit
Pflaster- und Plattenbelägen liefern und verlegen

Formate: 60x40x5 cm
Oberfläche: Beton grau
Verlegeart: einreihig als Mähkante am Ballfangzaun

Verlegung als Einfassungsplatte auf  15 cm Beton C20/25
(Mindestfestigkeit 15,0 N/mm²) mit elastischen
Bewegungsfugen je 4-6 m, Steinunterseite mit
Haftbrücke,
Haftzugfestigkeit größer gleich 0,5 N/mm2,
zementgebundenen
Pflasterfugenmörtel Trasszementmörtel MG III
einbringen, nicht
wasserdurchlässig, Fugenbreite 10 +/-2 mm.
Menge: 65,000 m

**04.02.07 Betonplatten 60x40x5 Beton grau, gebunden, Flächenbelag Tischtennisplatte**
Betonplatten nach Merkblatt für Flächenbefestigungen
mit
Pflaster- und Plattenbelägen liefern und verlegen

Formate: 60x40x5 cm
Oberfläche: Beton grau
Verlegeart: Reihe mit 1/3 Versatz

Verlegung auf 15 cm Beton C20/25 (Mindestfestigkeit
15,0
N/mm²) mit elastischen Bewegungsfugen je 4-6 m,
Steinunterseite mit Haftbrücke, Haftzugfestigkeit
größer gleich
0,5 N/mm2, zementgebundenen Pflasterfugenmörtel
Trasszementmörtel MG III einbringen, nicht
wasserdurchlässig,
Fugenbreite 10 +/-2 mm.
Menge: 36,000 m2

**04.02.08 Schnitte Betonplatte 5 cm längs und quer**
Anpassungsarbeiten durch Schnitte senkrecht und auf
Gehrung
einschl. aller Materialien liefern und verarbeiten
überschüssiges Material ist zu laden, Entsorgung wird
gesondert vergütet.
Menge: 20,000 m

**04.02.09 Ausspaung Betonplatte**
Aussparung in Betonplattenfür Zaunpfosten bis 80x60 mm
herstellen, Randabstand ca. 15 mm, Aussparung liegt
randseitig.
Menge: 14,000 St

#### Untertitel 04.03 BITUMINÖSE BELÄGE, UNTERBAU EPDM

*Hinweis*
Der Einbau der Asphaltbeläge erfolgt in folgenden
Bereichen:
- Drainsphalt Multicourt-Fläche ca. 20x10 m
- Anarbeitung Hauptweg

**04.03.01 Baustelleneinrichtung Asphaltbau Belagsflächen**
Baustelleneinrichtung für die nachfolgend aufgeführten
Asphaltarbeiten incl. aller Maschinen, Geräte und
Personal,
Einrichten, Vorhalten, Räumen.
Menge: 1,000 psch

**04.03.02 Bitumenhaltiges Bindem. aufsprühen 0,2-0,3kg/m2 C40BF1-S**
Bitumenhaltiges Bindemittel aufsprühen, ZTV
Asphalt-StB, 0,2
bis 0,3 kg/m2, lösemittelhaltige Bitumenemulsion
C40BF1-S TL
BE-StB und DIN EN 13808, auf frischen
Asphalttragschichten.
Menge: 210,000 m2

**04.03.03 Asphaltdeckschicht offenporig PA11 D 6cm 40/100-65 A**
Asphaltdeckschicht aus offenporigem Asphalt ZTV
Asphalt-StB,
einschichtig, Mischgutart PA 11, Schichtdicke 6 cm,
Bindemittel
polymermodifiziertes Bitumen 40/100-65 A TL
Bitumen-StB und
DIN EN 14023, mit stabilisierenden Zusätzen in
Gehwegen.
Menge: 210,000 m2

**04.03.04 Kehle für Randverstärkung in Asphalt**
Randbereich Drainasphalt einkeilen, Kehle 30 mm
tief/breit.
Menge: 60,000 m

#### Untertitel 04.04 SPORTBELÄGE

*Hinweis*
Der Einbau der Asphaltbeläge erfolgt in folgenden
Bereichen:
- Drainsphalt Multicourt-Fläche 200 m2
- Vogelnestschaukelfläche 25 m2

**04.04.01 Baustelleneinrichtung Kunststoffbelagsarbeiten**
Einrichten und Räumen der Baustelle, Vorhalten der
Baustelleneinrichtung für sämtliche in der
Leistungsbeschreibung aufgeführten Leistungen.
Einschließlich
An- und Abtransport sämtlicher Spezialmaschinen und
Geräte.
Menge: 1,000 psch

**04.04.02 Kunststoffhaftbrücke**
Kunststoffhaftbrücke liefern und fachgerecht
aufbringen.
Auftragsgewicht ca. 200 g/m2.
Menge: 225,000 m2

**04.04.03 Schutz Einfassungen durch Abkleben**
Umlaufende Einfassungen wie Winkelsteine, Stahlbänder,
Pflastersteine und Stahlkanten mit Klebeband vor
Verschmutzung durch Kunststoffmasse schützen, incl.
Entfernen des Bandes nach dem Kunststoffeinbau,
Material nach Einbau Deckschicht umgehend entfernen.
Menge: 75,000 m

**04.04.04 Randverstärkung aus Polyuretan für Kunststoffbelag**
Zur Absicherung gegen Zurückziehen im Randbereich.
Randbereich mit Polyurertanmaterial des
Deckschichtsmaterials
als Randverstärkung keilförmig ca. 30 mm tief und
breit entlang
der Einfassung einbauen und verdichten.
Menge: 75,000 m

**04.04.05 Multi-Court, Kunststoffbelag für Mehrzweckanlagen, DIN EN 14877:2013, RAL 5015 himmelblau**
Kunststoffbelag für Mehrzweckanlagen, DIN EN 14877:2013
Normtyp B, schüttbeschichtet, wasserdurchlässig, in
einer
Gesamtdicke von ca. 20 mm, Farbe blau, gem. DIN EN
14877:2013, DIN 18035-6:2014 und RAL-GZ 943/1:2014 o.
glw., liefern und fachgerecht einbauen.

Aufbau:

1. Basisschicht:
Gummigranulat/-fasern undPolyurethan geschüttet Dicke:
ca.
13 mm Farbe: schwarz EPDM-Granulat und Polyurethan
geschüttet, aromatisches Bindemittel Dicke: ca. 7 mm
Farbe:
himmelblau RAL 5015 Granulat, flachgelagert
Menge: 210,000 m2

**04.04.06 Linierung 5 cm**
Spielfeldlinien in 5 cm Breite einmessen und in einer
PU-Farbe
fachgerecht aufbringen.
Menge: 110,000 m

**04.04.07 Fallschutzbelag Vogelnestschaukel, Fallhöhe 150 cm, RAL 5015 himmelblau**
Fallschutzbelag liefern und einbauen.

Klimafreundlicher Kunststoffbelag für
Kinderspielplätze DIN EN
1177:2018, schüttbeschichtet, wasserdurchlässig, in
einer
Gesamtdicke von ca. 52 mm,
kritische Fallhöhe bis 1,50 m,
gemäß DIN EN 14877:2013, DIN 18035-6:2021-08 und RAL-GZ
943/3, als Fallschutzbelag liefern und fachgerecht
einbauen.

1. Basisschicht:
Gummigranulat/-fasern undPolyurethan geschüttet
Bindemittel: Bindemittel: Nachhaltiges
Polyurethan,mind. 20 %
nachwachsender Rohstoff
Dicke: ca. 40 mm
Farbe: schwarz

2. Oberschicht:
EPDM-Granulat flammwidrig und Polyurethan geschüttet,
aliphatisches Bindemittel
Dicke: ca. 12 mm
Farbe: RAL 5015, himmelblau
3. Oberfläche:
Granulat, flachgelagert
Menge: 25,000 m²

#### Untertitel 04.05 WASSERDURCHLÄSSIGE BELÄGE

**04.05.01 Wassergebundene Deckschicht 0/5, D 4 cm, Farbe grau**
Wassergebundende Deckschicht
Körnung 0/5
Farbe: grau
Frostwiderstands-Kategorie: F1
Feinkornanteil < 0,063: < 13-18 % im Einbauzustand
Schichtdicke verdichtet: 4 cm
zulässige Abweichung von der Nennhöhe < 15 mm
Oberflächenscherfestigkeit: > 50 kN/m2
Wasserdurchlässigkeit: >  5x10 hoch minus 5
Einbaugewicht: ca. 2 to/m3
Material nach FFL WGD bzw. DIN 18035-5 sowie TL
Gestein-StB
Vorverdichtung erdfeucht durch statisches Walzen
Wässern der gesamten Deckschicht
Nachverdichten nach ausreichender Wartezeit
Menge: 230,000 m2

**04.05.02 Wassergebundene Beläge pflegen**
Wassergebundene Beläge pflegen
Anzahl der Pflegegänge nach Erfordernis und Anweisung
der
Bauleitung als Fertigstellungspflege
Einzelleistungen:
- unerwünschter Aufwuchs
  Sämlinge und Unkraut
  mechanisch entfernen
- nach Gewitter-Regen und längeren Regenperioden
  Spülrinnen beseitigen
- bearbeitete Flächen aufrauhen, egalisieren, abwalzen

Abrechnung in der Abwicklung nach bearbeiteten Flächen.
(EP 1 m² 1 x pflegen)
Ausführung nach Abschluss der Arbeiten, separate
Anfahrt ist in
den EP einzurechnen und wird nicht gesondert vergütet.
Menge: 230,000 m2

**04.05.03 Vegetationstragschicht Schotterrasen Gemisch 15 cm, Schotter 0/45 + 0/16 Rohboden, Kompost**
Vegetationstragschicht für Schotterrasen liefern und
einbauen

Gemisch aus:
60 % Naturstein-Schotter 0/45
20 % Naturstein-Schotter 0/16
10 % Rohboden
10 % Kompost gütegesichert
nicht bindig, Humusgehalt < 1,5 Vol%
Schichtstärke 30-50 cm

Einbau als homogenes Gemisch auf Rohboden, Schroppen
oder bestehenden Baukörpern. Verzahnung je nach
Untergrund
durch vorheriges Lockern des Unterbaus nach ges.
Position.

Abrechnung nach Auftragsstärke im Abgleich mit
Lieferscheinen.
Menge: 20,000 m3

**04.05.04 Muster Holzhackschnitzel und Sand**
Muster für Holzhakschnitzel und Sand liefern, je 1
Muster,
Menge 3-5 l.
Menge: 2,000 St

**04.05.05 Holzhackschnitzelfläche, 5/30, 40 cm, naturfarben**
Holzhackschnitzel für Spielflächen liefern und
aufbringen
Fallschutzbelag nach DIN EN 1176/1177 aus
Holzhackschnitzel
Prüfbericht: Stoßdämpfung unter 1000
Prüfung: mit GS-Zeichen
pflanzenverträglich, nur trockenes Holz
Feuchte max. 20 %
Struktur: geschreddert, längliche Form
Körnung: 5/30, ohne Rinde, ohne Laubanteile
Stärke: 40 cm im gesetzten Zustand
Bereiche: Spielbereich
Einbau auf Unterboden, Material einbringen und
höhengerecht
planieren, Überhöhung von ca. 5 cm ist einzurechnen
Abrechnung nach Lieferschein abzgl. 15 % Setzung und
Abgleich mit Aufmaß.
Menge: 120,000 m3

**04.05.06 Spielsand 0,2-2 mm, DIN 11761-1, 40 cm**
Spielsand zertifiziert liefern und einbauen
Körnung: 0,2-2 mm
mehrfach gewaschener Quarzsand, frei von Schlämmstoffen
und organischen Bestandteilen
Korn nicht kantig
Einbaustärke: 40 cm
Abrechnung nach fester Masse im abgesetzten Zustand im
Abgleich mit Lieferscheinen.
Menge: 50,000 m3

### Titel 05 ZÄUNE, SPIELGERÄTE, AUSSTATTUNG

#### Untertitel 05.01 ZÄUNE

*Hinweis*
Innerhalb der einzelnen Leistungspositonen sind die
Betonfundamentarbeiten einzurechnen, Bodenarbeiten nach
gesonderter Position.

*Hinweis*
Die Leistungen umfassen den Einbau von Beton- und
Schotterfundamenten in Bodenaushubflächen nach
gesonderter
Position (Gelände- und Bodenarbeiten).

In der Regel können die Fundamente in
Erdschalungsbauweise
erstellt werden.

Mehraufwand bei geringen Fundamentabständen und durch
das
Einbringen von Schotter/Beton in Fundamentlöcher mit
Robininienstämmen mit seitlichen Absprießungen ist
einzurechnen.

**05.01.01 Ballfangzaun Stahlgittermatte lärmgedämmt Doppelstabmatte 4 m**
Ballfangzaun, aus Stahlgittermatten (Paneele) DIN EN
10223-7,
lärmgedämmt, als Doppelstabmatte, Höhe 4 m,
Maschenweite
50/200 mm bis 2 m Höhe, darüber 100/200 mm, Dicke der
senkrechten Drähte 6 mm, waagerechte Profile als
Doppelstab
8 mm, befestigen an Pfosten mit Winkeln und Schrauben,
Bodenabstand 5 cm, Einzelfeldlänge 2,5 m, Pfosten aus
Formstahl S235 DIN EN 10365 IPE, Profilhöhe 80 mm,
Gesamtpfostenlänge 460 cm, Endpfosten werden gesondert
vergütet, feuerverzinkt DIN EN ISO 1461.

Montage der Pfosten in Einzelfundamente
50x50x80 cm aus Beton C20/25.
Menge: 25,000 m

**05.01.02 Ecke Ballfangzaun**
Eckpfosten für Ballfangzaun liefern und einbauen.
Menge: 4,000 St

**05.01.03 Endpfosten Ballfangzaun**
Endpfosten für Ballfangzaun liefern und einbauen.
Menge: 4,000 St

#### Untertitel 05.02 SPIELGERÄTE, FAHRRADSTÄNDER, BÄNKE, TISC

*Hinweis*
Innerhalb der einzelnen Leistungspositonen sind die
Betonfundamentarbeiten einzurechnen, Bodenarbeiten nach
gesonderter Position.

*Hinweis*
Die Leistungen umfassen den Einbau von Beton- und
Schotterfundamenten in Bodenaushubflächen nach
gesonderter
Position (Gelände- und Bodenarbeiten).

In der Regel können die Fundamente in
Erdschalungsbauweise
erstellt werden.

Mehraufwand bei geringen Fundamentabständen und durch
das
Einbringen von Schotter/Beton in Fundamentlöcher mit
Robininienstämmen mit seitlichen Absprießungen ist
einzurechnen.

Schnittstellen Spielgeräte und Einbauten
Das Spielgerät Hochseilkombination mit Hochseilbrücke
wird
komplett bauseits erstellt, inkl. Fundamentarbeiten.
Alle anderen Einbauten und Spielgeräte werden bauseits
geliefert, der Einbau erfolgt durch GaLaBau. Für den
Einbau der
nachgenannten Elemente gilt jeweils: Aufnehmen und
Transport
vor Ort- Montieren inkl. Betonfundamente
Fundamentaushub
nach ges. Position.

**05.02.01 Basketball-Anlage feuerverzinkt, 3,05 m, 1,95 m Ausladung**
*** EP-Aufgliederung gefordert
Basketball-Anlage einbauen

Stahlrohr-Einmastgestell aus Quadratprofil 15 x 15 cm,
feuerverzinkt, Höhe 260-305 cm, Ausladung 195 cm als
Komplettanlage Ausleger, Korbbrett geräuschdämpfend,
Korb
mit Herkulesseil.

Je 1 St. Betonfundament C25/30 XF1, WF auf 10 cm
Schotter
0/32 versetzt, Fundamente: 100x100x100 cm, inkl. 1
Ablaufrohr
an UK Einschubhülse DN 100 in Schotterschicht.

Liefernachweis:
Fa. Thieme
Typ: Basketballanlage Fair Play Silent 2.0
Art. Nr. W1-61 335 0209
Menge: 2,000 St

**05.02.02 Fahrradständer, Rundrohr 76 mm, 800x800 mm**
*** EP-Aufgliederung gefordert
Fahrradständer einbauen in wassergebundene Wegeflächen

Typ: Rundrohrbügel
Material: Stahl feuerverzinkt nach DIN EN ISO 146
sichtbare Breite/Höhe: 800x800 mm
Stahlprofilrundohr: 76x3,2 mm
Einbindung: 450 mm

Einbau in je 2 St. Betonfundamente C25/30 XF1, WF auf
10 cm
Schotter 0/32 versetzt, Fundamente: 30x30x60 cm.

Lieferanachweis:
Fa. RASTI GmbH Haren
Typ: Tamega lang 76x800x800 mm
Menge: 13,000 St

**05.02.03 Sitzbank Fa. Nusser Wildbad I mit Rückenlehne**
*** EP-Aufgliederung gefordert
Sitzbank mit Rückenlehne einbauen.

Länge: 200 cm
Sitzhöhe ca. 48 cm
2 St. Betonfüße
Holzart: Douglasie unbehandelt

Einbau in je 2 St. Betonstreifenfundamente C25/30 XF1,
WF
auf 10 cm Schotter 0/32 versetzt, Fundamente: 50x40x40
cm.

Lieferanachweis:
Fa. Nusser Winnenden
Typ: Bank Bad Wildbad I, Douglasie unbehandelt
Menge: 8,000 St

**05.02.04 Sitzbank Fa. Nusser Bad Liebenzell I ohne Rückenlehne**
*** EP-Aufgliederung gefordert
Sitzbank mit Rückenlehne einbauen
Leistung wie Vorposition, jedoch:

Lieferanachweis:
Fa. Nusser Winnenden
Typ: Bank Bad Liebenzell I, Douglasie unbehandelt
Menge: 2,000 St

**05.02.05 Tisch Fa. Nusser Köln**
*** EP-Aufgliederung gefordert
Tisch einbauen,
Leistung wie Vorposition, jedoch:

Lieferanachweis:
Fa. Nusser Winnenden
Typ: Tisch Köln, Douglasie unbehandelt
Menge: 2,000 St

**05.02.06 Sitzsteine versetzen**
Sitzsteine aus Naturstein, 40x40x50 cm in Sand- oder
Vegetationsflächen einbauen, Betonfundament C20/25
40x40x40 cm, Verklebung mittels Haftmörtel auf
Fundament.
Menge: 4,000 St

**05.02.07 Tischtennisplatte versetzen**
Tischtennisplatte aus Bestand aufnehmen und auf
Wegeflächen
aufsetzen,
Menge: 1,000 St

### Titel 06 VEGETATIONSTECHNISCHE BODENARBEITEN

#### Untertitel 06.01 VEGETATIONSTECHNISCHE BODENARBEITEN + ANSAATEN

*Hinweis*

**06.01.01 Grobplanum +/- 30 cm, Abweichung +/-5 cm, Rasen- und Pflanzflächen**
Grobplanum herstellen, zulässige Abweichung von der
Sollhöhe
+/- 5 cm, Bodenauf- und Abtrag i. M. 30 cm.
Rasen- und Pflanzflächen
Menge: 1400,000 m2

**06.01.02 Oberboden vom Bodenlager für Vegetationsflächen transportieren und einbauen Stärke i. M. 20-25 cm**
Oberboden des AG vom Bodenlager laden, transportieren
und
einbauen. Leistung wie Vorposition, jedoch
Bestandsboden vom
Bodenlager aufnehmen, transportieren und einbauen.
Auftragstärke: i. M. 20-25 cm
Transport bis 100 m
Menge: 100,000 m3

**06.01.03 Oberboden für Vegetationsflächen liefern und einbauen, Stärke 25 cm**
Oberboden Bodengruppe 3a DIN 18915 (schwach bindig,
sandig), eine Bodengruppe, Bodengruppe 1 SU DIN 18196
(Sand-Schluff-Gemisch) liefern und auftragen.

Boden frei von Unkräutern, Fremd- und Schadstoffen ohne
Herbizidbehandlung (Nachweis durch Kressetest)
liefern und einbauen

Boden für Wiesen- und Pflanzflächen
Auftragstärke: 25 cm
Organische Substanz > 3 Vol. Gew. %
Einbau mit statischer Verdichtung ohne Vibration zur
Setzungsminimierung.

Abrechnung nach Einbauprofilen im Abgleich mit
Lieferscheinen
Menge: 10,000 m3

**06.01.04 Boden aufreißen/verzahnen, Rohboden mit Oberboden, Tiefe bis 60 cm**
Rohboden vor Auftrag von Oberboden aufreißen

Gerät: Rasenbauschlepper mit Heckaufreißer oder Bagger
Bearbeitungstiefe Gesamt: ca. 60 cm

Bei Einsatz von dreizinkigen Heckaufreißern sind ggfs.
2
Überfahrten um 1/2 Zinkenabstand Versatz notwendig.

Die Tiefeneinstellung der Aufreißer sind im
Arbeitseinsatz je
nach Steinanteil im Untergrund zu regulieren. Keine
Förderung
von Stein- oder Unterbodenmaterial.
Menge: 1400,000 m2

*Hinweis*

**06.01.05 Bodenverbesserung Bestandsmaterial Sand aufbringen einarbeiten fräsen 5 cm**
Bodenverbesserung der Vegetationstragschicht der
Vegetationsfläche, Sand, Bestandsmaterial Körnung 0/2,
aufbringen und einarbeiten, durch Fräsen,
Auftragsstärke 5 cm,
Arbeitstiefe 20 cm, Bodengruppe 4b DIN 18915 (bindig,
kiesig).
Einbau auf Vegetationsflächen.

Einbau je nach Witterung und Humusgehalt des Bodens zur
Abmagerung. Einbau nach Freigabe durch die
Bauüberwachung.
Menge: 40,000 m3

**06.01.06 Vegetationstragschicht lockern kreuzweise Bodenverb.m. einarbeiten fräsen**
Vegetationstragschicht lockern, kreuzweise,
Bodenverbesserungsmittel einarbeiten, fräsen,
Lockerungstiefe
20 cm, Steine ab 5 cm Durchmesser, Fremdkörper und
schwer
verrottbare Pflanzenteile ablesen, nach Stoffen
getrennt auf der
Baustelle lagern, Bodengruppe 4b DIN 18915 (bindig,
kiesig).
Menge: 1400,000 m2

**06.01.07 Feinplanum Pflanz- und Rasenflächen BG4b**
Feinplanum für Pflanz- und Rasenflächen, Anschlüsse an
Kanten, Wege- und Platzbeläge oberflächengleich,
Steine von
mehr als 5 cm Durchmesser und schwer verrottbare
Pflanzenteile ablesen, anfallende Stoffe zur Abfuhr
auf Haufen
setzen, Bodengruppe 4b DIN 18915 (bindig, kiesig), eine
Bodengruppe, Bodengruppe 1 SU DIN 18196
(Sand-Schluff-Gemisch).
Menge: 1400,000 m2

**06.01.08 Gebrauchsrasen liefern und ansäen**
Regel-Saatgutmischung Geberauchsrasen RSM 2.3
ansäen, einigeln, anwalzen
mind. 25 g /m²
Abrechnung nach bearbeiteter Fläche
Menge: 2400,000 m2

**06.01.09 Schotterrasen liefern und ansäen**
Regel-Saatgutmischung Schotterrasen/Parkplatzrasen RSM
5.1
ansäen, einigeln, anwalzen
mind. 25 g /m²
Abrechnung nach bearbeiteter Fläche
Menge: 130,000 m2

### Titel 07 FERTIGSTELLUNGSPFLEGE

#### Untertitel 07.01 FERTIGSTELLUNGSPFLEGE 2026

*Hinweis*
Als Übergabezustand der Pflanzungen gilt:

Rasenflächen: Die Rasenflächen werden nach DIN 18917
bei
Erzielung eines gleichmäßigen Aufwuchserfolges mit
einer
projektiven Deckung von mind. 75 % übergeben.

**07.01.01 Pflege Rasen, Rasenschnitt, Gebrauchsrasen, Schotterrasen 3x**
Fertigstellungspflege für Rasenflächen gem DIN 18916
mit folgenden Arbeiten:

Gebrauchs- und Spielrasen mähen,
Wuchshöhe: 10 bis 12cm,
Schnitthöhe: 4 cm,
Anzahl der Schnitte: 3x
Dauer der Pflege: 1-2 Monate
Schnittfolge nach Wuchshöhe
Schnittgut zur Abfuhr laden, Entsorgung nach ges. Pos.

Abrechnung nach bearbeiteter Fläche.

Zu kalkulieren ist die einzelne Pflege/m²
Berechnungsgrundlage: 1500 m2 x 3 Arbeitsgänge
Menge: 4500,000 m2

### Titel 08 ENTSORGUNG

#### Untertitel 08.01 ENTSORGUNG BODEN ASPALT METALL BETON SON

*Hinweis*
Vorbemerkungen Entsorgung/Verwertung
In die Entsorgung von Aushub- und Ausbruchmaterial der
folgenden Entsorgungspositionen sind alle
verwertungsbedingten Kosten einzurechnen, wie z. B.:

- Transport mit geeigneten Geräten und Fahrzeugen
- Abladen an der Annahmestelle
- Abfuhr Leerfahrzeuge
- Entsorgungs-/Verwertungs-Gebühren
- Liefer- und Übernahmescheine

Der Nachweis der Entsorgung ist mittels Lieferschein
der Deponie/Entsorgers zu belegen.

Kosten Beprobung

Die Kosten für eine mögliche Beprobung inkl.
Deklaration
werden durch den AG übernommen.

Die Kosten für die Verwertung von Boden werden durch
den AN übernommen.

Bei der Verwertung von Boden > BM 0 übernimmt der AN
die Angebotseinholung, die Organisation und das Laden
des Materials nach gesonderten Positionen.
Die Kosten für Abfuhr/Verwertung werden auf Grundlage
des annehmbarsten Angebotes zzgl. vertraglicher
Zuschläge des AN für Nachunternehmerleistungen
vergütet.

**08.01.01 Rohboden und Schotter aus Miete zur Entsorgung laden**
Rohboden und Schotter aus Bodenmieten zur Entsorgung
auf LKW des AN oder AG laden.
Abrechnung nach Aufmaß und LS-Abgleich.
Menge: 30,000 m3

**08.01.02 Boden, Steine, Baggergut, Abfall nicht gefährlich AVV 17 05 04 nicht schadstoffbel. BM-O LKW, AN transp. entsorgen, Entsorg.-geb. AN**
Abfall nicht gefährlich AVV17 05 04 nicht
schadstoffbelastet BM-0 LKW AN transp. entsorgen,
Entsorg.-geb. AN, Bau- und Abbruchabfälle, Boden,
Steine und
Baggergut, nicht gefährlich, Abfallschlüssel nach AVV
(AbfallverzeichnisVerordnung) 17 05 04 Boden/Steine,
Baggergut, nicht schadstoffbelastet, Zuordnung BM-O
(uneingeschränkter Einbau), nach VwV, auf Baustelle
lagernd,
laden, mit LKW des AN transportieren, entsorgen, zur
Verwertungsanlage.

Die Entsorgungsgebühren werden vom AN übernommen.
Menge: 60,000 t

**08.01.03 Beton, Abfall nicht gefährlich AVV 17 01 01, Z 1.1 nicht schadstoffbelastet**
Leistung wie Vorposition, jedoch Beton, AVV 17 01 01,
bis Z 1.1
Menge: 15,000 t

**08.01.04 Siedlungsabfälle gemischt AVV 20 03 01**
Leistung wie Vorposition, jedoch Siedlungsabfälle AVV
20 03 01
Menge: 100,000 kg

**08.01.05 Stoffe aus Grünanlagen, Schnittgut, Stammholz, AVV 20 02 01, nicht schadstoffbel**
Leistung wie Vorposition, jedoch
Schnittgut von Bäumen, Hecken und Sträuchern,
Stammholz, Stubben, Bodendecker, AVV 20 02 01
Menge: 5,000 t

**08.01.06 Rasensoden AVV 20 02 01, nicht schadstoffbelastet**
Leistung wie Vorposition, jedoch Rasensoden
AVV 20 02 01
Menge: 150,000 t

### Titel 09 STUNDENLOHNARBEITEN

#### Untertitel 09.01 LOHNARBEITEN UND GERÄTE FÜR MATERIALTRAN

*Hinweis*
Nachfolgende Stundenleistungen werden durch Laden,
Transportieren und Abladen von bauseitigen Materialien
ausgeführt.

**09.01.01 Materialtransport LKW mit Ladekeran + Greifer, mind. 12 to, Fahrstrecke bis 14 km**
LKW mit Ladekran Nutzlast mind. 12 to zum
Materialtransport
von Spielgeräten und Natursteinen, Aurüstung: Greifer
mit entsprechenden Lade- und Verzurrgurten und
Schutzlagen
Tranpsortweg zum Lagerplatz des AG je nach Straßenlage
ca.
7 km km, Fahrzeit 13-15 min
Abrechnung pauschal nach Stück/Einzelfahrt/eine
Strecke.
Menge: 6,000 St

**09.01.02 Rangier- und Ladezeit LKW mit Ladekeran + Greifer, mind. 12 to**
LKW mit Ladekran Nutzlast mind. 12 to zum
Materialtransport
von Spielgeräten und Natursteinen, Leistung wie
Vorposition,
jeoch für Rangier- und Ladezeit.
Abrechnung auf Nachweis.
Menge: 15,000 h

**09.01.03 Baustellen-Mittellohn Stundenlohnarbeiten Materialtransporte + Sortierung**
Stundenlohnarbeiten mit Baustellen-Mittellohn auf
Anordnung
des AG ausführen für Materialtransporte am Lagerplatz
des AG.
Menge: 30,000 h

#### Untertitel 09.02 SONSTIGE LOHNARBEITEN, GERÄTE, STOFFKOST

**09.02.01 Baustellen-Mittellohn Stundenlohnarbeiten sämtliche Kosten/Zuschläge**
Stundenlohnarbeiten mit Baustellen-Mittellohn
auf Anordnung des AG ausführen,
der Verrechnungssatz für die jeweilige Arbeitskraft
umfasst
sämtliche Aufwendungen wie Lohn- und Gehaltskosten,
Lohn-
und Gehaltsnebenkosten, Zuschläge, lohngebundene und
lohnabhängige Kosten, sonstige Sozialkosten,
Gemeinkosten,
Wagnis und Gewinn.
Menge: 5,000 h

**09.02.02 LKW Fahrer/-in 12-20 t**
LKW, mit Fahrer/-in, einsetzen,
der Verrechnungssatz für die jeweilige Arbeitskraft
umfasst
sämtliche Aufwendungen wie Lohn- und Gehaltskosten,
Lohn-
und Gehaltsnebenkosten, Zuschläge, lohngebundene und
lohnabhängige Kosten, sonstige Sozialkosten,
Gemeinkosten,
Wagnis und Gewinn. Der Verrechnungssatz für das Gerät
umfasst sämtliche Aufwendungen für den Betrieb,
Gemeinkosten, Wagnis und Gewinn, Nutzlast 12 bis 20 t.
Menge: 5,000 h

**09.02.03 Radlader 18-37 kW**
Radlader mit Fahrer/-in, einsetzen
Leistung wie Vorposition, jedoch:
Radlader Motorleistung 18 bis 37 kW.
Menge: 5,000 h

**09.02.04 Hydraulikbagger Tieflöffel 2-5 t**
Hydraulikbagger mit Fahrer/-in, einsetzen
Leistung wie Vorposition, jedoch: Bagger mit Fahrwerk
mit
Bereifung, mit Tieflöffel, Masse im Betriebszustand 2
bis 5 t.
Menge: 5,000 h

**09.02.05 Hydraulikbagger Tieflöffel 5-10 t**
Hydraulikbagger, mit Fahrer/-in, einsetzen
Leistung wie Vorposition, jedoch Bagger mit Fahrwerk
mit
Bereifung, mit Tieflöffel, Masse im Betriebszustand 5
bis 10 t.
Menge: 5,000 h

**09.02.06 Geräte ohne Bedienung**
Tagelohnstunden für Geräte (Kompressor, Walze,
Verdichtungsgerät etc.) ohne Bedienung inkl.
Verschleißmaterial
Menge: 5,000 h

**09.02.07 Kleingeräte ohne Bedienung**
Tagelohnstunden für Kleingeräte (Trennschleifer,
Motorsäge,
Freischneider etc.) ohne Bedienung inkl
Verschleißmaterial
Menge: 5,000 h

**09.02.08 Abrechnung nach Stoffkostennachweis**
Die Stoffpreise müssen anhand von
Original-Einkaufsbelegen
unter Abzug von Rabatten aller Art nachgewiesen
werden. Auf
diese Stoffpreise ist vom Auftragnehmer ein Faktor für
Gemeinkosten, Gewinn sowie die anteiligen Fracht,
Fuhr-und
Ladekosten frei Baustelle anzubieten.

Vom Auftraggeber (AG) wird eine fiktive
Stoffkostensumme
vorgegeben.
Vom Bieter ist, sofern er es für erforderlich hält,
ein Aufgebot in
Form eines Faktors festzulegen.

Beispiele:
Aufgebot von 5% ergibt Faktor 1,05 usw.

Dieser Faktor muss vom Bieter unter "Einheitspreis"
eingetragen werden.
Wird nichts oder ein Faktor kleiner 1,0 eingetragen
erfolgt die Wertung mit dem Einheitspreis 1,0.
(Vorgegebene Summe * Faktor = Gesamtpreis)
Menge: 500,000 EUR

USt %: 19,00
